# Control centralizado

- Propiedad del archivo: CYPE Ingenieros S.A.
- Formato: FIEBDC-3/2016
- Programa: Generador de precios de la construcción. CYPE Ingenieros, S.A.
- Fecha: 29/10/2025
- Divisa: EUR
- Costes indirectos: 3 %
- IVA: 21 %

## I Instalaciones

### IB Sistemas de climatización

#### IBF Sistema VRF (Fujitsu)

**IBF530** Ud Control centralizado.
Control centralizado, para un máximo de 400 unidades interiores de aire acondicionado, con pantalla táctil de 7,5", modelo UTY-DTGYZ1 "FUJITSU", con configuración de múltiples agrupaciones de unidades interiores, 20 programas diarios preprogramados, puerto Ethernet y puerto USB para la descarga de datos almacenados.
Criterio de valoración económica: El precio no incluye la canalización ni el cableado eléctrico de alimentación.
Incluye: Replanteo. Colocación y fijación. Colocación y fijación de los accesorios. Conexionado.
Criterio de medición de proyecto: Número de unidades previstas, según documentación gráfica de Proyecto.
Criterio de medición de obra: Se medirá el número de unidades realmente ejecutadas según especificaciones de Proyecto.

| Código | Ud | Descripción | Rendimiento | Precio | Importe |
|---|---|---|---|---|---|
| mt42fuj505a | Ud | Control centralizado, para un máximo de 400 unidades interiores de aire acondicionado, con pantalla táctil de 7,5", modelo UTY-DTGYZ1 "FUJITSU", con configuración de múltiples agrupaciones de unidades interiores, 20 programas diarios preprogramados, puerto Ethernet y puerto USB para la descarga de datos almacenados. (material) | 1 | 4420 | 4420.000 |
| mo005 | h | Oficial 1ª instalador de climatización. (mano de obra) | 1 | 23.74 | 23.740 |
| mo104 | h | Ayudante instalador de climatización. (mano de obra) | 1 | 21.9 | 21.900 |
| % | % | Costes directos complementarios | 2 % | 4465.640 | 89.313 |
|  |  | Costes directos |  |  | 4554.953 |
